# 2. BA - Sanierung GS Erich-Kästner, Groß Kreutz
Angebotsaufforderung (GAEB DA XML 3.2, DA83)
Projekt: A 20-19
Währung: EUR
Bieterkommentare zugelassen: ja
Erstellt mit: ASBwin 27.0.0.0, Position 27.0.0.0, 09.03.2026

## Erläuterungen zum Bauvorhaben
Die Gemeinde Groß Kreutz (Havel) plant die Sanierung und den Umbau der vorhandenen Grundschule "Erich Kästner". Das Bauvorhaben ist erreichbar über die "Kleine Lindenstr."  in 14550 Groß Kreutz (Havel).

Der Gesamtbaukörper der 2-zügigen Grundschule setzt sich aus zwei Gebäudeteilen (Gebäudeteil A und Gebäudeteil B) zusammen, die über einen Verbinder (Gebäudeteil V) erschlossen werden. Alle Gebäudeteile sind voll unterkellert und besitzen ein Warmdach mit Innenentwässerung.

Das Schulgebäude wurde in Stahlbeton-Plattenbauweise der Typenreihe WBS 70 Gesellschaftsbau mit deckentragenden Längswänden und einer Geschosshöhe von 3,30 m errichtet. Die Außenwände bestehen aus einer Dreischichtenplatte mit 150 mm Beton-Tragschicht, 70 mm Dämmung und 80 mm besplittete Beton-Wetterschale. Die Geschoss- und Dachdecken bestehen aus Spannbetonhohlraumelementen.

Die Sanierung des Bestandsobjektes aus den 80-er Jahren beinhaltet die brandschutztechnische Ertüchtigung der Flucht- und Rettungswege einschl. kompletter Innensanierung, die energetische Fassaden- und Dachsanierung sowie eine Neugestaltung der Aussenanlagen.
Die Umsetzung der Sanierungsmaßnahmen ist in drei Bauabschnitten geplant. Die nachstehende Leistungsbeschreibung bezieht sich ausschließlich auf den 2. und den 3. Bauabschnitt (Gebäudeteil B/V).

## Allgemeine Vorbemerkungen
Angebot
Dem Bieter wird empfohlen, sich vor der Angebotsabgabe über die Art, den Umfang, die Örtlichkeit und den Schwierigkeitsgrad der Baumaßnahme zu informieren.
Ansprechpartner:  Gemeinde Groß Kreutz (Havel)
  Potsdamer Landstr. 49 b
  14550 Groß Kreutz

Nachforderungen, die aus Unkenntnis oder Missverstehen der Unterlagen oder der örtlichen Verhältnisse entstehen, können nicht berücksichtigt werden.
Änderungen an den Vergabeunterlagen sind unzulässig.

Baukoordination
Es erfolgen wöchentliche Baubesprechungen, eine Teilnahme ist verpflichtend vorzusehen und durch einen bevollmächtigten Vertreter des AN abzusichern, Abweichungen müssen gesondert vereinbart werden.

Nachunternehmer sind vor dem Einsatz beim Auftraggeber anzukündigen, die erforderlichen Eignungsnachweise und Nachweise zum Mindestlohn sind mit der Anzeige vorzulegen. Nachunternehmer ohne Anmeldung werden von der Baustelle verwiesen.

Baustrom, Bauwasser
Bauwasser- und Baustromanschlüsse werden durch die Auftragnehmer in Los 03 (Baustromanschluss) und Los 06 (Erweiterte Rohbauarbeiten) auf dem Grundstück hergestellt und stehen den weiteren AN zur Verfügung. Erforderliche Zuführungskabel bzw. Leitungen zur Verwendungsstelle sind vom jeweiligen Unternehmer selbst zu erbringen.
Die Kostenbeteiligung des Auftragnehmers für den Verbrauch ist in den Zusätzlichen Vertragsbedingungen des Bauherrn geregelt.

Baustelleneinrichtung
Teile der Baustelleneinrichtung wie der Bauzaun und Sanitärcontainer sind im Leistungsumfang Los 31 - Erweiterte Rohbauarbeiten enthalten. Die Umlagekosten hierfür sind in den Zusätzlichen Vertragsbedingungen geregelt.

Die sonstige von den Anbietern zur Ausführung ihrer Leistungen benötigte Baustelleneinrichtung, sowie die Baustelleneinrichtung gemäß der einschlägigen Vorschriften der Bau-Berufsgenossenschaft und der örtlichen Aufsichtsbehörden ist in den jeweiligen Einheitspreisen zu berücksichtigen.
Einzukalkulieren sind auch Kosten für Kran und sonstige Hebevorrichtungen.

Nebenleistungen, wie z.B. Schutz- und Sicherheitsmaßnahmen nach den Unfallverhütungsvorschriften und den behördlichen Bestimmungen, sind Leistungen, die auch ohne Erwähnung im Leistungsverzeichnis zur vertraglichen Leistung gehören und nicht zusätzlich vergütet werden.

Die Flächen für die Baustelleneinrichtung werden vom AG vorgegeben und zugewiesen. Flächen, die im Zuge der Bauarbeiten mit Materialien belegt werden, sind vor unbefugtem Betreten zu sichern (Bauzaun etc. ist vom AN zu stellen und in die Einheitspreise einzukalkulieren).

Verschmutzungen der Zufahrtwege und Wege im Baustellenbereich sind laufend zu beseitigen.

Die Verkehrssicherung liegt im Verantwortungsbereich des Auftragnehmers.
Sämtliche Beschädigungen an öffentlichen Straßen, Wegebefestigungen usw. sind vom AN auf seine Kosten zu beseitigen.

Bauschutt
Die Sammlung des Bauschuttes in und außerhalb des Gebäudes und der
Transport zu den Sammelstellen auf dem Gelände sowie deren Sortierung
(entsprechend den gesetzlichen Vorschriften) ist eine Nebenleistung des AN.
Die Entsorgung ist mit lückenlosen Nachweisen der Entsorgungsstellen zu belegen. Die Kosten für die Entsorgung sind in die Einheitspreise einzurechnen.
Für eine Zwischenlagerung sind ausschließlich verschließbare Container zu verwenden. Für die Sicherung des Containers gegen Fremdentsorgung ist der AN verantwortlich. Containerstandorte sind mit der örtlichen Bauüberwachung vor einer Abstellung abzustimmen, dem AN ist bekannt, dass durch den Bauablauf Veränderungen des Containerstandortes erforderlich werden können. Die Kosten für eine Umsetzung trägt der AN.

Die Entsorgung der Abfälle, des Schuttes und des Schrottes, auch von sämtlichen
Belagsflächen der Gerüste haben umgehend, spätestens täglich zum Abschluss der jeweiligen Arbeiten zu erfolgen.

Sollte die Beräumung der Baustelle nicht erfolgen, wird die Bauleitung die Arbeiten zu Lasten des Auftragnehmers durch Dritte ausführen lassen.
Die dabei entstandenen Kosten werden dem AN von seiner Abrechnungssumme abgezogen.

Materialfreigabe
In der Bauausführung sind für die für den Einbau vorgesehenen Produkte die entsprechenden Datenblätter an den AG bzw. die Bauüberwachung einzureichen.
Die Bestellung / Fertigung darf erst nach Freigabe durch den AG/Bauüberwacher erfolgen.
Für die Güte und Ausführung der Leistungen gelten die allgemein anerkannten
Regeln der Technik, einschl. der VOB, Teil C, neueste Fassung
Den Nachweis der Güteüberwachung bzw. ein gültiges Prüfzeugnis einer anerkannten Prüfanstalt hat der AN zu erbringen.

Besondere Maßnahmen
Der Auftragnehmer hat für seine Leistungen einschließlich der Nachunternehmer
dafür zu sorgen, dass die Bestimmungen der Berufsgenossenschaften und der
Landesbauordnung, die Anordnungen der örtlichen Bauordnungsbehörde sowie sonstige einschlägige Vorschriften eingehalten und alle erforderlichen Maßnahmen zum Schutz von Personen und Sachen getroffen werden.

Der Auftragnehmer ist dafür verantwortlich, dass die Verkehrssicherungspflicht auf der Baustelle bis zur Abnahme beachtet wird.

Für alle infolge fehlender oder mangelhafter Einhaltung gesetzlicher
Bestimmungen und behördlicher Anordnungen entstehenden Personen- und
Sachschäden haftet der Auftragnehmer dem Geschädigten in vollem Umfang.
Der Auftragnehmer haftet dem Auftraggeber für Beschädigungen jeder Art am und auf dem Baugelände, an Nachbargrundstücken und deren Gebäuden, auf benachbarten Straßen und sonstigen öffentlichen Einrichtungen sowie an öffentlichen Ver- und Entsorgungsleitungen, soweit er diese verursacht hat.

Bis zur Abnahme gemäß der Vertragsbedingungen trägt der Auftragnehmer
die Gefahr der zufälligen Beschädigung oder Zerstörung, sofern nicht vom AG
verursacht. Dies gilt auch für seine Erfüllungsgehilfen und Nachunternehmer,
die er beauftragt.

Die Arbeiten werden bei im Bauteil "B" laufendem Schulbetrieb durchgeführt. Der Unterricht findet Montag bis Freitag von 7.45 Uhr bis 14.00 Uhr statt. Lärmintensive Arbeiten innerhalb dieser Zeiten dürfen nur in Abstimmung mit der Schulleitung ausgeführt werden. Können die Arbeiten nicht während dieser Schulbetriebszeit ausgeführt werden ist eine Arbeitszeitverlagerung in die unterrichtsfreie Zeit am Nachmittag erforderlich.

Auf dem Gelände sowie im gesamten Schulgebäude gilt ein absolutes Rauch- und Alkoholverbot.

Auf dem Gelände der Grundschule sind keine Parkmöglichkeiten vorhanden.
Die Fläche der Baustelleneinrichtung darf nur zum Be- und Entladen der Baumaterialien befahren werden. Durch den Schulbetrieb dürfen sich in Baustellennähe Fahrzeuge nur in Schrittgeschwindigkeit bewegen. Die Rücksetzung von Lieferfahrzeugen ohne Einweisungspersonal ist nicht zulässig.

Für Fahrzeuge des AN bestehen Parkmöglichkeiten neben dem Sportplatz in der Nähe der Buswendestelle. Die Fläche der Buswendestelle ist ständig freizuhalten.

Flächen, die im Zuge von Bauarbeiten mit Materialien belegt werden, sind vor unbefugten Betreten zu sichern.

Arbeitstäglich ist der Baustellenbereich abzugrenzen, zu reinigen und gegen unbefugtes Betreten zu sichern.

Gerüste
Innen- und Hilfsgerüste sind in die Einheitspreise einzukalkulieren und werden nicht gesondert vergütet.

Tagesberichte
Der Auftragnehmer hat für die Zeit der Bauausführung täglich Tagesberichte anzufertigen und davon dem AG eine Durchschrift wöchentlich zu übergeben.
Die Tagesberichte müssen u.a. enthalten:
- Stand der Arbeiten getrennt nach einzelnen Titeln
- evtl. Behinderungen und Verzögerungen
- besondere Vorkommnisse
- Personalstärke
- Geräteeinsatz
- Wetter, Temperatur
Die Tagesberichte gelten nicht als Nachweis für Stundenlohnarbeiten und nicht für Leistungsvergütungen.

Grundlagen des Angebotes
Die Bauleistungen sind nach den folgenden Richtlinien und Verordnungen auszuführen:
- Die Bauordnung des Landes Brandenburg, neueste Fassung.
- Die allgemein anerkannten Regeln der Baukunst.
- Die VOB/Teil B und C, in der zum Zeitpunkt der Bekanntmachung der
  Ausschreibung gültigen Fassung
- Die einschlägigen gültigen DIN-Vorschriften neueste Fassung.

## Dokumentation
Für den gesamten Leistungsumfang sind Dokumentationsunterlagen mit mindestens nachfolgend aufgeführten Unterlagen, mit eindeutiger Zuordnung Bauteil und Einbauposition und Inhalts-/Planverzeichnis zu erstellen und zu übergeben.

Übergabeformat: digital auf Datenträger als USB 3.0 Stick, sortiert / nummeriert im pdf Format.

Übergabetermin: 2 Wochen vor Endabnahme

Hinweis: Eine Abnahme erfolgt erst mit termingerechter Vorlage der kompletten Dokumentation!

Unterlagen:
- Fachunternehmererklärung
- Verwendbarkeitsnachweise der eingesetzten Produkte/Bauarten wie Material-/
  Qualitätsnachweise, Übereinstimmungserklärungen, Prüfzeugnisse /
  Zulassungen (Kopien)
- Nachweis Klassifikation der Dämmungen, Verkleidungen mit
  brandschutztechnischen Anforderungen
- Hersteller- / Fabrikatsverzeichnis
- Produkt-Datenblätter, Sicherheitshinweise
- Bedienungs-, Wartungs- und Pflegehinweise
- Bautagebuch / Bautagesberichte
- Abnahme- und Freigabeprotokolle

Zusätzliche Dokumentationsunterlagen z.B. für Grundleitungen und Erdungsanlage sind in gesonderten Positionen im Leistungsverzeichnis erfasst.

## Anlagen zum Leistungsverzeichnis
2-25v_Lageplan BE_2.BA (VORABZUG)
2-01v_BTB_Grundriss UG (VORABZUG)
2-02v_BTB_Grundriss EG (VORABZUG)
2-03v_BTB_Grundriss 1.OG (VORABZUG)
2-04v_BTB_Grundriss 2.OG (VORABZUG)
2-05v_BTB_Grundriss 3.OG (VORABZUG)
2-15v_BTB_Schnitt A-A (VORABZUG)
2-16v_BTB_Schnitt D-D (VORABZUG)
26-02-26 Grobablaufplan BT B (Entwurf)
2-72v Innengeländer Treppenhaus (VORABZUG)
2-92v_Farbkonzept Flure  (VORABZUG)
2-93v_Farbkonzept TRH  (VORABZUG)

## Technische Vorbemerkungen
Hinweis AG:
Es sind nur emissionsarme, für Schulen geeignete und zertifizierte Materialien (Anstriche, Tapeten, Kleber, Spachtelung, etc.) mit Umweltlabel zu verwenden.

Der Auftraggeber wird nach Fertigstellung der Arbeiten einen Gutachter für Luftanalysen zur Kontrolle/Überprüfung der Werte einsetzen.

Oberflächenqualität Spachtelung:
Qualitätsstufen der Spachtelung analog Merkblatt des Bundesverbandes der Gipsindustrie e.V., Industriegruppe Gipsplatten - Merkblatt Nr. 2 "Verspachtelung von Gipsplatten - Oberflächengüten".

Gerüst:
durch den Gerüstbauer (Los 40) werden neben einem Fassadengerüst auch ein Innengerüst im Treppenhaus zur Bearbeitung der Treppenhausköpfe bauseits erstellt.

## Los 38 - Malerarbeiten
Datum: 09.03.2026

### Titel 1 Vorbereitende Arbeiten

**1.1 Boden abdecken, Folie, 2. BA**
Böden mit PE-Folie gegen Verschmutzung während der Malerarbeiten vollflächig abdecken und gegen Verrutschen verkleben. Das Entfernen nach Abschluss der Arbeiten ist einzukalkulieren.
In dieser Position sind nur die Flächen erfasst,
bei denen die Leistung nach Art und Umfang nicht als Nebenleistung einzuordnen ist.

Ausführungszeitraum: 2. Bauabschnitt
Ausführungsort: BT V/B
Menge: 2000,000 m2
Kostengruppen nach DIN 276 2018: 397
Kostengruppen nach DIN 276-1 2008: 353
Kostengruppen nach DIN 276-1 2006: 398

**1.2 Boden abdecken, Folie, 3. BA**
Böden mit PE-Folie gegen Verschmutzung während der Malerarbeiten vollflächig abdecken und gegen Verrutschen verkleben. Das Entfernen nach Abschluss der Arbeiten ist einzukalkulieren.
In dieser Position sind nur die Flächen erfasst,
bei denen die Leistung nach Art und Umfang nicht als Nebenleistung einzuordnen ist.

Ausführungszeitraum: 3. Bauabschnitt
Ausführungsort: BT B
Menge: 700,000 m2
Kostengruppen nach DIN 276 2018: 397
Kostengruppen nach DIN 276-1 2008: 353
Kostengruppen nach DIN 276-1 2006: 398

**1.3 Bauteile schützen, Folie / Fenster, Türen 2. BA**
Bauteile und Einrichtungsgegenstände zum Schutz mit Folie abkleben oder staubdicht abdecken, nach Beendigung der Malerarbeiten rückstandslos beseitigen.

Jeweils mindestens ein Fensterflügel eines jeden Raumes muss zu Lüftungszwecken geöffnet werden können, ohne dass die Abklebungen dadurch zerstört werden.
Die Türen sind so abzukleben, dass eine ständige Nutzung derselben sichergestellt ist ohne dass Unfallquellen entstehen.
Das hierfür benötigte Material und ggf. anfallende Stunden
für Nacharbeiten sind einzukalkulieren und werden nicht gesondert vergütet.

Bauteile :
- Fenster innenseitig, einschließlich Fensterbänke
- Außentüren innenseitig
- Innentüren beidseitig

Ausführungszeitraum: 2. Bauabschnitt
Ausführungsort: BT V/B
Menge: 640,000 m2
Kostengruppen nach DIN 276 2018: 397
Kostengruppen nach DIN 276-1 2008: 345
Kostengruppen nach DIN 276-1 2006: 398

**1.4 Bauteile schützen, Folie / Fenster, Türen 3. BA**
Bauteile und Einrichtungsgegenstände zum Schutz mit Folie abkleben oder staubdicht abdecken, nach Beendigung der Malerarbeiten rückstandslos beseitigen.

Jeweils mindestens ein Fensterflügel eines jeden Raumes muss zu Lüftungszwecken geöffnet werden können, ohne dass die Abklebungen dadurch zerstört werden.
Die Türen sind so abzukleben, dass eine ständige Nutzung derselben sichergestellt ist ohne dass Unfallquellen entstehen.
Das hierfür benötigte Material und ggf. anfallende Stunden
für Nacharbeiten sind einzukalkulieren und werden nicht gesondert vergütet.

Bauteile :
- Fenster innenseitig, einschließlich Fensterbänke
- Außentüren innenseitig
- Innentüren beidseitig

Ausführungszeitraum: 3. Bauabschnitt
Ausführungsort: BT B
Menge: 240,000 m2
Kostengruppen nach DIN 276 2018: 397
Kostengruppen nach DIN 276-1 2008: 345
Kostengruppen nach DIN 276-1 2006: 398

**1.5 Bauteile schützen, Folie / Innenbauteile, 2. BA**
Bauteile und Einrichtungsgegenstände zum Schutz mit Folie abkleben oder staubdicht abdecken, nach Beendigung der Malerarbeiten rückstandslos beseitigen.

Bauteile :
- geflieste Wandflächen
- Bauteile innen, Heizkörper, etc.

Ausführungszeitraum: 2. Bauabschnitt
Ausführungsort: BT B
Menge: 510,000 m2
Kostengruppen nach DIN 276 2018: 397
Kostengruppen nach DIN 276-1 2008: 345
Kostengruppen nach DIN 276-1 2006: 398

**1.6 Bauteile schützen, Folie / Innenbauteile, 3. BA**
Bauteile und Einrichtungsgegenstände zum Schutz mit Folie abkleben oder staubdicht abdecken, nach Beendigung der Malerarbeiten rückstandslos beseitigen.

Bauteile :
- geflieste Wandflächen
- Bauteile innen, Heizkörper, etc.

Ausführungszeitraum: 3. Bauabschnitt
Ausführungsort: BT B
Menge: 60,000 m2
Kostengruppen nach DIN 276 2018: 397
Kostengruppen nach DIN 276-1 2008: 345
Kostengruppen nach DIN 276-1 2006: 398

**1.7 Bauteile schützen, Folie / Geländer, 2. BA**
Bauteile und Einrichtungsgegenstände zum Schutz mit Folie abkleben oder staubdicht abdecken, nach Beendigung der Malerarbeiten rückstandslos beseitigen.
Bauteile : Geländer, Handläufe

Ausführungszeitraum: 2. Bauabschnitt
Ausführungsort: BT V/B
Menge: 120,000 m2
Kostengruppen nach DIN 276 2018: 397
Kostengruppen nach DIN 276-1 2008: 345
Kostengruppen nach DIN 276-1 2006: 398

**1.8 Bauteile schützen, Folie / Geländer, 3. BA**
Bauteile und Einrichtungsgegenstände zum Schutz mit Folie abkleben oder staubdicht abdecken, nach Beendigung der Malerarbeiten rückstandslos beseitigen.
Bauteile : Geländer, Handläufe

Ausführungszeitraum: 3. Bauabschnitt
Ausführungsort: BT B
Menge: 120,000 m2
Kostengruppen nach DIN 276 2018: 397
Kostengruppen nach DIN 276-1 2008: 345
Kostengruppen nach DIN 276-1 2006: 398

**1.9 Schützen Treppenstufen, Kautschukbelag, Folie, 2. BA**
Treppenstufen schützen mit PE-Folie gegen Verschmutzung während der Malerarbeiten vollflächig abdecken und gegen Verrutschen verkleben. Das Entfernen nach Abschluss der Arbeiten ist einzukalkulieren.
In dieser Position sind nur die Flächen erfasst,
bei denen die Leistung nach Art und Umfang nicht als Nebenleistung einzuordnen ist.

Stufenabmessung bis ca. 1,60 x 0,30 / 0,15 m
vorhandener Belag: Kautschukbelag (Winkelstufen)

Ausführungszeitraum: 2. Bauabschnitt
Ausführungsort: BT V/B
Menge: 88,000 St
Kostengruppen nach DIN 276 2018: 397
Kostengruppen nach DIN 276-1 2008: 353

**1.10 Schützen Treppenstufen, Kautschukbelag, Folie, 3. BA**
Treppenstufen schützen mit PE-Folie gegen Verschmutzung während der Malerarbeiten vollflächig abdecken und gegen Verrutschen verkleben. Das Entfernen nach Abschluss der Arbeiten ist einzukalkulieren.
In dieser Position sind nur die Flächen erfasst,
bei denen die Leistung nach Art und Umfang nicht als Nebenleistung einzuordnen ist.

Stufenabmessung bis ca. 1,60 x 0,30 / 0,15 m
vorhandener Belag: Kautschukbelag (Winkelstufen)

Ausführungszeitraum: 3. Bauabschnitt
Ausführungsort: BT B
Menge: 88,000 St
Kostengruppen nach DIN 276 2018: 397
Kostengruppen nach DIN 276-1 2008: 353

**1.11 Tapetenbeschichtung entfernen und entsorgen, 2.BA**
Tapetenbeschichtung auf vorhandenen Wänden aus Stb., mehrlagig, beschichtet mit Dispersions- oder Latexanstrich, bis auf den tragfähigen Putz/Spachtelputz entfernen, einschließlich Entsorgung.

Bauteil: Wandfläche
Raumhöhe: bis 3,00 m

Ausführungszeitraum: 2. Bauabschnitt
Ausführungsort: BT B/V
Menge: 1700,000 m2
Kostengruppen nach DIN 276 2018: 394
Kostengruppen nach DIN 276-1 2008: 345
Kostengruppen nach DIN 276-1 2006: 395

**1.12 Tapetenbeschichtung entfernen und entsorgen, 3.BA**
Tapetenbeschichtung auf vorhandenen Wänden aus Stb., mehrlagig, beschichtet mit Dispersions- oder Latexanstrich, bis auf den tragfähigen Putz/Spachtelputz entfernen, einschließlich Entsorgung.

Bauteil: Wandfläche
Raumhöhe: bis 3,00 m

Ausführungszeitraum: 3. Bauabschnitt
Ausführungsort: BT B
Menge: 800,000 m2
Kostengruppen nach DIN 276 2018: 394
Kostengruppen nach DIN 276-1 2008: 345
Kostengruppen nach DIN 276-1 2006: 395

**1.13 Tapetenbeschicht. der Leibungen und Sturz entfernen, 2.BA**
Raufasertapete, wie in der Vorposition beschrieben, jedoch auf Leibungen- und Sturzbeschichtungen, entfernen und entsorgen.

Bauteil : Leibung/Sturz
Breite :  bis ca. 15 cm

Ausführungszeitraum: 2. Bauabschnitt
Ausführungsort: BT B EG - 3. OG
Menge: 410,000 m
Kostengruppen nach DIN 276 2018: 394
Kostengruppen nach DIN 276-1 2008: 345
Kostengruppen nach DIN 276-1 2006: 345
Kostengruppen nach DIN 276-1 1993: 539

**1.14 Tapetenbeschicht. der Leibungen und Sturz entfernen, 3.BA**
Tapetenbeschichtung, wie in der Vorposition beschrieben, jedoch auf Fenster- und Türleibungen entfernen und entsorgen.

Bauteil : Leibung/Sturz
Breite :  bis ca. 15 cm

Ausführungszeitraum: 3. Bauabschnitt
Ausführungsort: BT B EG - 3. OG
Menge: 170,000 m
Kostengruppen nach DIN 276 2018: 394
Kostengruppen nach DIN 276-1 2008: 345
Kostengruppen nach DIN 276-1 2006: 345
Kostengruppen nach DIN 276-1 1993: 539

**1.15 Farbbesch. entfernen, Wand, 2. BA**
Vorhandene Altanstriche aus Dispersions- oder Latexfarbe,
auf Innenwandflächen, für Erneuerungsbeschichtung bis auf den Putz/Spachtelputz entfernen, einschließlich Entsorgung.

Ausführungszeitraum: 2. Bauabschnitt
Ausführungsort: BT B EG - 3. OG
Menge: 290,000 m2
Kostengruppen nach DIN 276 2018: 394
Kostengruppen nach DIN 276-1 2008: 345
Kostengruppen nach DIN 276-1 2006: 395
Kostengruppen nach DIN 276-1 1993: 539

**1.16 Farbbesch. entfernen, Wand, 3. BA**
Vorhandene Altanstriche aus Dispersions- oder Latexfarbe,
auf Innenwandflächen, für Erneuerungsbeschichtung bis auf den Putz/Spachtelputz entfernen, einschließlich Entsorgung.

Ausführungszeitraum: 3. Bauabschnitt
Ausführungsort: BT B EG - 3. OG
Menge: 190,000 m2
Kostengruppen nach DIN 276 2018: 394
Kostengruppen nach DIN 276-1 2008: 345
Kostengruppen nach DIN 276-1 2006: 395
Kostengruppen nach DIN 276-1 1993: 539

**1.17 Farbbesch. entfernen, Leibungen und Sturz, 2. BA**
Farbbeschichtung wie in der Vorposition beschrieben entfernen und entsorgen, jedoch
Bauteil : Leibung
Breite : bis ca. 15 cm

Ausführungszeitraum: 2. Bauabschnitt
Ausführungsort: BT B EG - 3. OG
Menge: 150,000 m
Kostengruppen nach DIN 276 2018: 394
Kostengruppen nach DIN 276-1 2008: 345
Kostengruppen nach DIN 276-1 2006: 345
Kostengruppen nach DIN 276-1 1993: 539

**1.18 Farbbesch. entfernen, Leibungen und Sturz, 3. BA**
Farbbeschichtung wie in der Vorposition beschrieben entfernen und entsorgen, jedoch
Bauteil : Leibung
Breite : bis ca. 15 cm

Ausführungszeitraum: 3. Bauabschnitt
Ausführungsort: BT B EG - 3. OG
Menge: 27,000 m
Kostengruppen nach DIN 276 2018: 394
Kostengruppen nach DIN 276-1 2008: 345
Kostengruppen nach DIN 276-1 2006: 345
Kostengruppen nach DIN 276-1 1993: 539

**1.19 Farbbesch. entfernen, Decken und Treppenläufe, 2. BA**
Vorhandene Altanstriche aus Dispersions- oder Latexfarbe,
auf Deckenflächen, für Erneuerungsbeschichtung bis auf den Putz/Spachtelputz entfernen, einschließlich Entsorgung.

Ausführungszeitraum: 2. Bauabschnitt
Ausführungsort: BT B EG - 3. OG
Menge: 80,000 m2
Kostengruppen nach DIN 276 2018: 394
Kostengruppen nach DIN 276-1 2008: 353
Kostengruppen nach DIN 276-1 2006: 395
Kostengruppen nach DIN 276-1 1993: 539

**1.20 Farbbesch. entfernen, Decken und Treppenläufe, 3. BA**
Vorhandene Altanstriche aus Dispersions- oder Latexfarbe,
auf Deckenflächen, für Erneuerungsbeschichtung bis auf den Putz/Spachtelputz entfernen, einschließlich Entsorgung.

Ausführungszeitraum: 2. Bauabschnitt
Ausführungsort: BT B EG - 3. OG
Menge: 60,000 m2
Kostengruppen nach DIN 276 2018: 394
Kostengruppen nach DIN 276-1 2008: 353
Kostengruppen nach DIN 276-1 2006: 395
Kostengruppen nach DIN 276-1 1993: 539

**1.21 Flockbeschichtung entfernen, Wand, 2. BA**
Vorhandene Flockbeschichtung auf Wandflächen, für Erneuerungsbeschichtung bis auf den Putz/Spachtelputz mechanisch entfernen, einschließlich Entsorgung.

Ausführung: BT B Treppenhaus
Ausführungszeitraum: 2. Bauabschnitt
Ausführungsort: BT B EG - 3. OG
Menge: 225,000 m2

**1.22 Flockbeschichtung entfernen, Wand, 3. BA**
Vorhandene Flockbeschichtung auf Wandflächen, für Erneuerungsbeschichtung bis auf den Putz/Spachtelputz mechanisch entfernen, einschließlich Entsorgung.

Ausführung: BT B Treppenhaus
Ausführungszeitraum: 3. Bauabschnitt
Ausführungsort: BT B EG - 3. OG
Menge: 225,000 m2

**1.23 Flockbeschichtung entfernen, Leibungen und Sturz, 2. BA**
Flockbeschichtung wie in der Vorposition beschrieben mechanisch entfernen und entsorgen, jedoch
Bauteil : Leibung und Sturz
Breite : bis ca. 15 cm

Ausführungszeitraum: 2. Bauabschnitt
Ausführungsort: BT B EG - 3. OG
Menge: 27,000 m
Kostengruppen nach DIN 276 2018: 394
Kostengruppen nach DIN 276-1 2008: 345
Kostengruppen nach DIN 276-1 2006: 345
Kostengruppen nach DIN 276-1 1993: 539

**1.24 Flockbeschichtung entfernen, Leibungen und Sturz, 3. BA**
Flockbeschichtung wie in der Vorposition beschrieben mechanisch entfernen und entsorgen, jedoch
Bauteil : Leibung und Sturz
Breite : bis ca. 15 cm

Ausführungszeitraum: 3. Bauabschnitt
Ausführungsort: BT B EG - 3. OG
Menge: 27,000 m
Kostengruppen nach DIN 276 2018: 394
Kostengruppen nach DIN 276-1 2008: 345
Kostengruppen nach DIN 276-1 2006: 345
Kostengruppen nach DIN 276-1 1993: 539

### Titel 2 Deckenflächen / Unterzüge

**2.1 Spachtelung BS Verkleidungen Q3, 2. BA**
Spachtelung von Brandschutzverkleidungen vollflächig Qualitätsstufe Q3 für nachfolgenden Anstrich, einschließlich Grundierung
Qualitätsstufe analog Merkblatt des Bundesverbandes der Gips- und Gipsplatten-Industrie e.V. (Merkblatt Nr. 2 "Verspachtelung von Gipsplatten - Oberflächengüten"). mit einem zementgebundenen, mineralischen Betonspachtel.
Ausführung einschl. Schließen von Fehlstellen und Auffüllung von Unebenheiten

Untergrund: Brandschutzverkleidungen
Deckenhöhe: 3,00 m

Ausführung: BT B  Stützenverkleidung
Ausführungszeitraum: 2. Bauabschnitt
Ausführungsort: BT B/V UG-3.OG
Menge: 11,000 m2
Kostengruppen nach DIN 276 2018: 353
Kostengruppen nach DIN 276-1 2008: 353
Kostengruppen nach DIN 276-1 2006: 395

**2.2 Spachtelung Q3 Deckenbalken, 2. BA**
Spachtelung von Deckenbalken vollflächig Qualitätsstufe Q3 für nachfolgenden Anstrich, einschließlich Grundierung
Qualitätsstufe analog Merkblatt des Bundesverbandes der Gips- und Gipsplatten-Industrie e.V. (Merkblatt Nr. 2 "Verspachtelung von Gipsplatten - Oberflächengüten"). mit einem zementgebundenen, mineralischen Betonspachtel.
Ausführung einschl. Schließen von Fehlstellen und Auffüllung von Unebenheiten

Untergrund: Stahlbeton
Deckenhöhe: 3,00 m

Ausführungszeitraum: 2. Bauabschnitt
Ausführungsort: BT V UG - EG
Menge: 11,000 m2
Kostengruppen nach DIN 276 2018: 354
Kostengruppen nach DIN 276-1 2008: 353
Kostengruppen nach DIN 276-1 2006: 395

**2.3 Spachtelung Q3 Rohrverkleidungen GKB, 2.BA**
Spachtelung von Rohrverkleidungen GKB vollflächig im Deckenbereich, Qualitätsstufe Q3 für nachfolgenden Anstrich, einschließlich Grundierung
Qualitätsstufe analog Merkblatt des Bundesverbandes der Gips- und Gipsplatten-Industrie e.V. (Merkblatt Nr. 2 "Verspachtelung von Gipsplatten - Oberflächengüten"). mit einem zementgebundenen, mineralischen Betonspachtel.
Ausführung einschl. Schließen von Fehlstellen und Auffüllung von Unebenheiten

Untergrund: GKB
Deckenhöhe: 3,00 m

Ausführungszeitraum: 2. Bauabschnitt
Ausführungsort: BT V UG - EG
Menge: 50,000 m2
Kostengruppen nach DIN 276 2018: 354
Kostengruppen nach DIN 276-1 2008: 353
Kostengruppen nach DIN 276-1 2006: 395

**2.4 Spachtelung Q3 Untersicht, Beton-FT Treppen, Wangen, 2.BA**
Spachtelung von Untersichten und Wangen, vollflächig, Qualitätsstufe Q3 gemäß Vorposition für nachfolgenden Anstrich, einschließlich Haftbrücke,

Spachteluntergrund: Stahlbeton, Werkstein
Deckenhöhe: 3,00 m

Ausführungszeitraum: 2. Bauabschnitt
Ausführungsort: BT B UG - EG
  Treppenläufe, Wangen
Menge: 58,000 m2
Kostengruppen nach DIN 276 2018: 353
Kostengruppen nach DIN 276-1 2008: 353
Kostengruppen nach DIN 276-1 2006: 395

**2.5 Spachtelung Q3 Untersicht, Beton-FT Treppen, Wangen, 3.BA**
Spachtelung von Untersichten und Wangen, vollflächig, Qualitätsstufe Q3 gemäß Vorposition für nachfolgenden Anstrich, einschließlich Haftbrücke,

Spachteluntergrund: Stahlbeton, Werkstein
Deckenhöhe: 3,00 m

Ausführungszeitraum: 3. Bauabschnitt
Ausführungsort: BT B UG - EG
  Treppenläufe, Wangen
Menge: 58,000 m2
Kostengruppen nach DIN 276 2018: 353
Kostengruppen nach DIN 276-1 2008: 353
Kostengruppen nach DIN 276-1 2006: 395

**2.6 Disp.-anstrich weiß, Nassabr. Kl. 3, Decke, 2.BA**
Beschichtung der vorbereiteten Deckenflächen im Innenbereich, deckend mit lösungsmittel- und weichmacherfreier Dispersionsfarbe, TÜV schadstoffgeprüft,
Nassabriebbeständigkeit Klasse 3 nach DIN EN 13300,
Zwischenanstrich und Schlussanstrich
Glanzgrad: matt,
Farbton: weiß

Bauteil: Deckenflächen
Deckenhöhe: bis 3,00 m

Ausführungszeitraum: 2. Bauabschnitt
Ausführungsort: BT V  UG
  Decke
Menge: 20,000 m2
Kostengruppen nach DIN 276 2018: 354
Kostengruppen nach DIN 276-1 2008: 353

**2.7 Überholungsbesch. Decken, Disp.hell, Nassabr.Kl 3, Nebenräume, 2. BA**
Überholungsanstrich auf Deckenflächen, deckend,
wie folgt:

- Untergrund auf Haft- und Tragfähigkeit prüfen
- Grundierung
- Zwischen- und Schlussanstrich mit lösungsmittel- und
  weichmacherfreier Dispersionsfarbe, geruchs- und
  schadstoffarm, hoch diffusionsfähig,
  Nassabriebbeständigkeit Klasse 3 nach DIN EN 13300,

Glanzgrad: matt
Farbton: weiss

vorhandener Untergrund:  Dispersionsfarbanstrich

Ausführungszeitraum: 2. Bauabschnitt
Ausführungsort: BT B UG
Menge: 375,000 m2
Kostengruppen nach DIN 276 2018: 345

**2.8 Disp.-anstrich weiß, Nassabr. Kl. 2, Untersichten Treppen, 2.BA**
Beschichtung von Flächen mit Dispersionsfarbe wie in der Vorposition beschrieben,
jedoch
Nassabriebbeständigkeit Klasse 2 nach DIN EN 13300,

Ausführungszeitraum: 2. Bauabschnitt
Ausführungsort: BT B UG - EG
  Treppenläufe, Wangen
Menge: 58,000 m2
Kostengruppen nach DIN 276 2018: 354

**2.9 Disp.-anstrich weiß, Nassabr. Kl. 2, Untersichten Treppen, 3.BA**
Beschichtung von Flächen mit Dispersionsfarbe wie in der Vorposition beschrieben,
jedoch
Nassabriebbeständigkeit Klasse 2 nach DIN EN 13300,

Ausführungszeitraum: 3. Bauabschnitt
Ausführungsort: BT B UG - EG
  Treppenläufe, Wangen
Menge: 58,000 m2
Kostengruppen nach DIN 276 2018: 354

**2.10 Fugendichtung, innen, Acryl**
Acrylverfugung im Bereich von Wand- / Deckenixeln, überstreichbar, liefern und fachgerecht ausführen, einschl. Reinigen, abkleben und grundieren.

(Hinweis: die Acrylverfugung der Wand- und Deckenanschlüsse bei Abhangdecken gegen massive Bauteile ist im Los 08 - Trockenbauarbeiten enthalten).
Menge: 330,000 m
Kostengruppen nach DIN 276 2018: 354

### Titel 3 Wandflächen

**3.1 Spachtelung Innenwand, Beton, Q3, 2. BA**
Spachtelung von Innenwänden, vollflächig, Qualitätsstufe Q3 für nachfolgenden Anstrich, einschließlich Grundierung;
Qualitätsstufe analog Merkblatt des Bundesverbandes der Gips- und Gipsplatten-Industrie e.V. (Merkblatt Nr. 2 "Verspachtelung von Gipsplatten - Oberflächengüten") mit einem zementgebundenen, mineralischen Betonspachtel.
Ausführung einschl. Schließen von Dübellöchern in Wandflächen sowie Entfernung von Dübeln.
Untergrund: Beton, ungeputzt; Mauerwerk, geputzt

Ausführungszeitraum: 2. Bauabschnitt
Ausführungsort: BT V/B
Menge: 2270,000 m2
Kostengruppen nach DIN 276 2018: 345
Kostengruppen nach DIN 276-1 2008: 345
Kostengruppen nach DIN 276-1 2006: 395

**3.2 Spachtelung Innenwand, Beton, Q3, 3. BA**
Spachtelung von Innenwänden, vollflächig, Qualitätsstufe Q3 für nachfolgenden Anstrich, einschließlich Grundierung;
Qualitätsstufe analog Merkblatt des Bundesverbandes der Gips- und Gipsplatten-Industrie e.V. (Merkblatt Nr. 2 "Verspachtelung von Gipsplatten - Oberflächengüten") mit einem zementgebundenen, mineralischen Betonspachtel.
Ausführung einschl. Schließen von Dübellöchern in Wandflächen sowie Entfernung von Dübeln.
Untergrund: Beton, ungeputzt; Mauerwerk, geputzt

Ausführungszeitraum: 3. Bauabschnitt
Ausführungsort: BT B
Menge: 1050,000 m2
Kostengruppen nach DIN 276 2018: 345
Kostengruppen nach DIN 276-1 2008: 345
Kostengruppen nach DIN 276-1 2006: 395

**3.3 Spachtelung Pfalzleibungen/Sturz, Beton, Q3, T: 15 cm, 2.BA**
Spachtelung wie in der Vorposition beschrieben,
jedoch auf Pfalzleibungsflächen und Sturzflächen
Abwickelung bis 15 cm

Untergrund:  Stahlbeton, KS Mauerwerk geputzt
Ausführungszeitraum: 2. Bauabschnitt
Ausführungsort: BT B/V UG-3.OG
Menge: 550,000 m
Kostengruppen nach DIN 276 2018: 345
Kostengruppen nach DIN 276-1 2008: 345
Kostengruppen nach DIN 276-1 2006: 395

**3.4 Spachtelung Pfalzleibungen/Sturz, Beton, Q3, T: 15 cm, 3.BA**
Spachtelung wie in der Vorposition beschrieben,
jedoch auf Pfalzleibungsflächen und Sturzflächen
Abwickelung bis 15 cm

Untergrund:  Stahlbeton, KS Mauerwerk geputzt
Ausführungszeitraum: 2. Bauabschnitt
Ausführungsort: BT B/V UG-3.OG
Menge: 190,000 m
Kostengruppen nach DIN 276 2018: 345
Kostengruppen nach DIN 276-1 2008: 345
Kostengruppen nach DIN 276-1 2006: 395

**3.5 Spachtelung Leibungen/Sturz, Beton/GKB, Q3, T: 30 cm, 2. BA**
Spachtelung wie in der Vorposition beschrieben,
jedoch auf Leibungsflächen und Sturzflächen
Tiefe bis 30 cm

Untergrund:  Stahlbeton / GKB
Ausführungszeitraum: 2. Bauabschnitt
Ausführungsort: BT B/V UG-3.OG
Menge: 135,960 m
Kostengruppen nach DIN 276 2018: 345
Kostengruppen nach DIN 276-1 2008: 345
Kostengruppen nach DIN 276-1 2006: 395

**3.6 Spachtelung Innenwand, GKB neu, Q3, 2. BA**
Spachtelung von Innenwänden vollflächig, Qualitätsstufe Q3 für nachfolgenden Anstrich, einschließlich Grundierung.
Untergrund: neue Gipskartonflächen, durch Gewerk
 Trockenbau in Qualitätsstufe Q2 gespachtelt

Ausführungszeitraum: 2. Bauabschnitt
Ausführungsort: BT B/V UG-3.OG
Menge: 500,000 m2
Kostengruppen nach DIN 276 2018: 345
Kostengruppen nach DIN 276-1 2008: 345
Kostengruppen nach DIN 276-1 2006: 395

**3.7 Spachtelung Innenwand, GKB neu, Q3, 3. BA**
Spachtelung von Innenwänden vollflächig, Qualitätsstufe Q3 für nachfolgenden Anstrich, einschließlich Grundierung.
Untergrund: neue Gipskartonflächen, durch Gewerk
 Trockenbau in Qualitätsstufe Q2 gespachtelt

Ausführungszeitraum: 3. Bauabschnitt
Ausführungsort: BT B/V UG-3.OG
Menge: 48,000 m2
Kostengruppen nach DIN 276 2018: 345
Kostengruppen nach DIN 276-1 2008: 345
Kostengruppen nach DIN 276-1 2006: 395

**3.8 Glasgew.-Tap., fein. Disp. helle Farbtöne, Nassabr. Kl. 2, 2.BA**
Beschichtungsaufbau der vorbereiteten Wandflächen im Innenbereich,
- Glasgewebe-Tapete, auf Stoß
  tapeziert, lösemittelfrei und schadstoffarm,
  schwer entflammbar (B1) nach DIN 4102,
  Struktur: mittel strukturiert,
- Beschichtung, deckend mit lösungsmittel- und
  weichmacherfreier Dispersionsfarbe, TÜV schadstoffgeprüft,
  Nassabriebbeständigkeit Klasse 2 nach DIN EN 13300,
  Zwischenanstrich und Schlussanstrich
  Glanzgrad: seidenmatt,
  Farbton: helle Farbtöne gemäß Farbtonkonzept und nach
  Bemusterung durch den AG

Raumhöhe bis ca. 3,00 m

Produkt der Planung: Fa. ZERO Dessin ZR 01

Angabe des Bieters: '............................................'

Ausführungszeitraum: 2. Bauabschnitt
Ausführungsort: BT B/V UG-3.OG
Menge: 2400,000 m2
Kostengruppen nach DIN 276 2018: 345
Kostengruppen nach DIN 276-1 2008: 345

**3.9 Glasgew.-Tap., fein. Disp. helle Farbtöne, Nassabr. Kl. 2, 3.BA**
Beschichtungsaufbau der vorbereiteten Wandflächen im Innenbereich,
- Glasgewebe-Tapete, auf Stoß
  tapeziert, lösemittelfrei und schadstoffarm,
  schwer entflammbar (B1) nach DIN 4102,
  Struktur: fein strukturiert,
- Beschichtung, deckend mit lösungsmittel- und
  weichmacherfreier Dispersionsfarbe, TÜV schadstoffgeprüft,
  Nassabriebbeständigkeit Klasse 2 nach DIN EN 13300,
  Zwischenanstrich und Schlussanstrich
  Glanzgrad: seidenmatt,
  Farbton: helle Farbtöne gemäß Farbtonkonzept und nach
  Bemusterung durch den AG

Raumhöhe bis ca. 3,00 m

Produkt der Planung: Fa. ZERO Dessin ZR 01

Angaben des Bieters: '.......................................'

Ausführungszeitraum: 3. Bauabschnitt
Ausführungsort: BT B/V UG-3.OG
  TH, Flure
Menge: 1030,000 m2
Kostengruppen nach DIN 276 2018: 345
Kostengruppen nach DIN 276-1 2008: 345

**3.10 Glasgew.-Tap. fein. Disp., Nassabr. Kl. 2, Leibung/Sturz 15 cm, 2.BA**
Beschichtungsaufbau mit Glasgewebe-Tapete und Dispersionsanstrich wie in der Vorposition beschrieben,
jedoch
Bauteil: Leibung/Sturz
Struktur: fein
Tiefe bis 15 cm, abgewickelt

Ausführungszeitraum: 2. Bauabschnitt
Ausführungsort: BT B/V UG -3.OG
Menge: 550,000 m
Kostengruppen nach DIN 276 2018: 345
Kostengruppen nach DIN 276-1 2008: 345

**3.11 Glasgew.-Tap. fein. Disp., Nassabr. Kl. 2, Leibung/Sturz 15 cm, 3.BA**
Beschichtungsaufbau mit Glasgewebe-Tapete und Dispersionsanstrich wie in der Vorposition beschrieben,
jedoch
Bauteil: Leibung/Sturz
Struktur: fein
Tiefe bis 15 cm, abgewickelt

Ausführungszeitraum: 3. Bauabschnitt
Ausführungsort: BT B/V UG -3.OG
Menge: 310,000 m
Kostengruppen nach DIN 276 2018: 345
Kostengruppen nach DIN 276-1 2008: 345

**3.12 Glasgew.-Tap. fein. Disp, Nassabr. Kl. 2, Leibung/Sturz 30 cm, 2.BA**
Beschichtungsaufbau mit Glasgewebe-Tapete und Dispersionsanstrich wie in der Vorposition beschrieben,
jedoch
Bauteil: Leibung
Struktur: fein
Tiefe bis 30 cm.

Ausführungszeitraum: 2. Bauabschnitt
Ausführungsort: BT B/V UG -3.OG
  Aufzugsvorraum
Menge: 60,000 m
Kostengruppen nach DIN 276 2018: 345
Kostengruppen nach DIN 276-1 2008: 345

**3.13 Überholungsbesch. Wände, Disp.hell, Nassabr.Kl 3, Nebenräume, 2. BA**
Überholungsanstrich auf Wandflächen, deckend,
wie folgt:

- Untergrund auf Haft- und Tragfähigkeit prüfen
- Grundierung
- Zwischen- und Schlussanstrich mit lösungsmittel- und
  weichmacherfreier Dispersionsfarbe, geruchs- und
  schadstoffarm, hoch diffusionsfähig,
  Nassabriebbeständigkeit Klasse 3 nach DIN EN 13300,

Glanzgrad: matt
Farbton: weiss

vorhandener Untergrund:  Dispersionsfarbanstrich

Ausführungszeitraum: 2. Bauabschnitt
Ausführungsort: BT B UG
Menge: 940,000 m2
Kostengruppen nach DIN 276 2018: 345

**3.14 Disp.-Schimmelsch., weiß, Nassabr.Kl 2, Sanitärräume, 2. BA**
Dispersionsanstrich auf Wandflächen, deckend,
wie folgt:
- Untergrund auf Haft- und Tragfähigkeit prüfen
- Grundierung
- kleinere Fehlstellen mit Füll- und Spachtelmasse egalisieren
- Zwischen- und Schlussanstrich mit lösungsmittel- und
  weichmacherfreier Dispersionsfarbe, geruchs- und
  schadstoffarm, hoch diffusionsfähig, fungizid und bakterizid
  ausgerüstet, zugelassen für indirekten Lebensmittelkontakt
  Nassabriebbeständigkeit Klasse 2 nach DIN EN 13300,

Glanzgrad: stumpfmatt,
Farbton: weiss

vorhandener Untergrund:  Dispersionsfarbanstrich

Ausführungszeitraum: 2. Bauabschnitt
Ausführungsort: BT B EG -3.OG
  Sanitärräume, Oberwände bis 3,00 m
Menge: 210,000 m2
Kostengruppen nach DIN 276 2018: 345

**3.15 Mehrpreis Sockel farbl. abgesetzt, Nassabr. Kl. 1, TRH/Flure, 2.BA**
Beschichtung im Innenbereich andersfarbig absetzen, Farbübergang sauber herstellen (beschneiden),
Ausführung als Wandsockel ca. 0,40 m hoch, mit
Dispersionsfarbe:
- Nassabriebbeständigkeit Klasse 1
als Mehrpreis zum Dispersionsanstrich der Vorposition, einschl.  dunkle Farbtöne gemäß Farbtonkonzept und nach Bemusterung durch den AG

Ausführungszeitraum: 2. Bauabschnitt
Ausführungsort: BT B UG -3.OG
Menge: 175,000 m2
Kostengruppen nach DIN 276 2018: 345
Kostengruppen nach DIN 276-1 2008: 345

**3.16 Mehrpreis Sockel farbl. abgesetzt, Nassabr. Kl. 1, TRH/Flure, 3.BA**
Beschichtung im Innenbereich andersfarbig absetzen, Farbübergang sauber herstellen (beschneiden),
Ausführung als Wandsockel ca. 0,40 m hoch, mit
Dispersionsfarbe:
- Nassabriebbeständigkeit Klasse 1
als Mehrpreis zum Dispersionsanstrich der Vorposition, einschl.  dunkle Farbtöne gemäß Farbtonkonzept und nach Bemusterung durch den AG

Ausführungszeitraum: 3. Bauabschnitt
Ausführungsort: BT B EG -3.OG
Menge: 75,000 m2
Kostengruppen nach DIN 276 2018: 345
Kostengruppen nach DIN 276-1 2008: 345

**3.17 Mehrpreis Sockel farbl. abgesetzt, Nassabr. Kl. 1, TRH/Flure, 2.BA**
Beschichtung im Innenbereich andersfarbig absetzen, Farbübergang sauber herstellen (beschneiden),
Ausführung als Wandsockel zwischen 0,60 und 1,10 m hoch, mit Dispersionsfarbe:
- Nassabriebbeständigkeit Klasse 1
als Mehrpreis zum Dispersionsanstrich der Vorposition, einschl.  mittlere Farbtöne gemäß Farbtonkonzept und nach Bemusterung durch den AG

Ausführungszeitraum: 2. Bauabschnitt
Ausführungsort: BT B UG -3.OG
Menge: 280,000 m2
Kostengruppen nach DIN 276 2018: 345
Kostengruppen nach DIN 276-1 2008: 345

**3.18 Mehrpreis Sockel farbl. abgesetzt, Nassabr. Kl. 1, TRH/Flure, 3.BA**
Beschichtung im Innenbereich andersfarbig absetzen, Farbübergang sauber herstellen (beschneiden),
Ausführung als Wandsockel zwischen 0,60 und 1,10 m hoch, mit Dispersionsfarbe:
- Nassabriebbeständigkeit Klasse 1
als Mehrpreis zum Dispersionsanstrich der Vorposition, einschl.  mittlere Farbtöne gemäß Farbtonkonzept und nach Bemusterung durch den AG

Ausführungszeitraum: 3. Bauabschnitt
Ausführungsort: BT B UG -3.OG
Menge: 130,000 m2
Kostengruppen nach DIN 276 2018: 345
Kostengruppen nach DIN 276-1 2008: 345

**3.19 Mehrpreis mittlere Farbtöne, Nassabr. Kl. 1, TRH/Flure, 2.BA**
Beschichtung im Innenbereich mit Dispersionsfarbe:
- Nassabriebbeständigkeit Klasse 1
als Mehrpreis zum Dispersionsanstrich der Vorposition, einschl.  mittlere Farbtöne gemäß Farbtonkonzept und nach Bemusterung durch den AG

Ausführungszeitraum: 2. Bauabschnitt
Ausführungsort: BT UG/EG V Foyer, Aufzugsvorraum
Menge: 260,000 m2
Kostengruppen nach DIN 276 2018: 345
Kostengruppen nach DIN 276-1 2008: 345

**3.20 Mehrpreis Tür farbl. abgesetzt, Nassabr. Kl. 1, Flur, 2.BA**
Beschichtung im Innenbereich andersfarbig absetzen, Farbübergang sauber herstellen (beschneiden),
Ausführung als Türrahmen (Türabmessungen bis 88,5 x,211 m) bis ca. 3,00 m hoch und beidseitig mit 30 cm abgesetzt, mit Dispersionsfarbe:
- Nassabriebbeständigkeit Klasse 1
als Mehrpreis zum Dispersionsanstrich der Vorposition

Farbton:  dunkle Farbtöne gemäß Farbtonkonzept und
  nach Bemusterung durch den AG
Menge: 75,000 m2
Kostengruppen nach DIN 276 2018: 345
Kostengruppen nach DIN 276-1 2008: 345

**3.21 Mehrpreis Tür farbl. abgesetzt, Nassabr. Kl. 1, Flur, 3.BA**
Beschichtung im Innenbereich andersfarbig absetzen, Farbübergang sauber herstellen (beschneiden),
Ausführung als Türrahmen (Türabmessungen bis 88,5 x,211 m) bis ca. 3,00 m hoch und beidseitig mit 30 cm abgesetzt, mit Dispersionsfarbe:
- Nassabriebbeständigkeit Klasse 1
als Mehrpreis zum Dispersionsanstrich der Vorposition

Farbton:  dunkle Farbtöne gemäß Farbtonkonzept und
  nach Bemusterung durch den AG
Menge: 75,000 m2
Kostengruppen nach DIN 276 2018: 345
Kostengruppen nach DIN 276-1 2008: 345

**3.22 Transparenter Tapetenschutz, 2. BA**
Transparenten und abwischbaren Tapetenschutz im Bereich der Bewegungsflächen auf Weisung der örtlichen Bauüberwachung, incl. der erfoderlichen Flächenabgrenzung aufbringen.

Ausführungszeitraum: 2. Bauabschnitt
Ausführungsort: BT B UG -3.OG
  Flur, TH
Menge: 660,000 m2

**3.23 Transparenter Tapetenschutz, 3. BA**
Transparenten und abwischbaren Tapetenschutz im Bereich der Bewegungsflächen auf Weisung der örtlichen Bauüberwachung, incl. der erfoderlichen Flächenabgrenzung bis zu einer Höhe von 1,10 m aufbringen.

Ausführungszeitraum: 3. Bauabschnitt
Ausführungsort: BT B UG -3.OG
  Flur, TH
Menge: 280,000 m2

**3.24 Gebäudefugenprofil, 20 mm, 2. BA**
Dehnfugenprofil für den Innenbereich, als Aufsatzprofil für vorhandene Putzflächen in die Aufspachtelung der Vorposition einbetten.

Fugenbreite bis 20 mm
Menge: 32,000 m

**3.25 Gebäudefugenprofil, 30 mm, Innenecke, 2. BA**
Dehnfugenprofil für den Innenbereich, als Aufsatzprofil für vorhandene Putzflächen in die Aufspachtelung der Vorposition einbetten.

Fugenbreite bis 30 mm
Menge: 8,000 m

**3.26 Gebäudefugenprofil, 30 mm**
Dehnfugenprofil für den Innenbereich, als Aufsatzprofil für vorhandene Putzflächen.

Fugenbreite bis 30 mm
Menge: 15,000 m

**3.27 Fleckspachtelung bis 0,25 m², 2. BA**
Fleckspachtelung von Unebenheiten im Bereich der Stb-Fertigteiloberfläche, Auffüllung der Oberflächenstruktur mit einem Dispersionsspachtel bis zu einer Fläche von 0,25 m² und einer Tiefe bis ca. 20 mm

Hinweis: eine Festlegung der Sanierungsbereiche erfolgt in einer gemeinsamen Begehung mit dem AG.

Ausführungszeitraum: 2. Bauabschnitt
Ausführungsort: BT B EG -3.OG
  Flur, TH
Menge: 30,000 St

**3.28 Fleckspachtelung bis 0,25 m², 3. BA**
Fleckspachtelung von Unebenheiten im Bereich der Stb-Fertigteiloberfläche, Auffüllung der Oberflächenstruktur mit einem Dispersionsspachtel bis zu einer Fläche von 0,25 m² und einer Tiefe bis ca. 20 mm

Hinweis: eine Festlegung der Sanierungsbereiche erfolgt in einer gemeinsamen Begehung mit dem AG.

Ausführungszeitraum: 3. Bauabschnitt
Ausführungsort: BT B EG -3.OG
  Flur, TH
Menge: 5,000 St

**3.29 Verschluss von Öffnungen, 2.BA**
Verschluss von Öffnungen in der Oberfläche der Stb-Fertigteilelemente mit einer Größe H/B/T ca. 10/10/10 cm
mit einem geeignetem Saniermörtel.

Hinweis: eine Festlegung der Sanierungsbereiche erfolgt in einer gemeinsamen Begehung mit dem AG.

Ausführungszeitraum: 2. Bauabschnitt
Ausführungsort: BT B EG -3.OG
  Flur, TH
Menge: 20,000 St

**3.30 Verschluss von Fugen, 2.BA**
Verschluss von Fugen in der Oberfläche der Stb-Fertigteilelemente mit einer Größe H/B/T ca. 10/6 cm
mit einem geeignetem Saniermörtel.

Hinweis: eine Festlegung der Sanierungsbereiche erfolgt in einer gemeinsamen Begehung mit dem AG.

Ausführungszeitraum: 2. Bauabschnitt
Ausführungsort: BT B EG -3.OG
  Flur, TH
Menge: 200,000 m

**3.31 Verschluss von Öffnungen, 3.BA**
Verschluss von Öffnungen in der Oberfläche der Stb-Fertigteilelemente mit einer Größe H/B/T ca. 10/10/10 cm
mit einem geeignetem Saniermörtel.

Hinweis: eine Festlegung der Sanierungsbereiche erfolgt in einer gemeinsamen Begehung mit dem AG.

Ausführungszeitraum: 3. Bauabschnitt
Ausführungsort: BT B EG -3.OG
  Flur, TH
Menge: 5,000 St

**3.32 Verschluss von Fugen, 3.BA**
Verschluss von Fugen in der Oberfläche der Stb-Fertigteilelemente mit einer Größe H/B/T ca. 10/6 cm
mit einem geeignetem Saniermörtel.

Hinweis: eine Festlegung der Sanierungsbereiche erfolgt in einer gemeinsamen Begehung mit dem AG.

Ausführungszeitraum: 3. Bauabschnitt
Ausführungsort: BT B EG -3.OG
  Flur, TH
Menge: 50,000 m

**3.33 Fugendichtung, innen, Acryl, 2.BA**
Acrylverfugung im Bereich von Wand- / Deckenixeln, Anschlüsse an Türen, Fenster u.ä., überstreichbar, liefern und fachgerecht ausführen, einschl. Reinigen, abkleben und grundieren.

Ausführungszeitraum: 2. Bauabschnitt
Ausführungsort: BT B UG -3.OG
  Flur, TH
Menge: 2800,000 m
Kostengruppen nach DIN 276 2018: 345
Kostengruppen nach DIN 276-1 2008: 345
Kostengruppen nach DIN 276-1 2006: 345

**3.34 Fugendichtung, innen, Acryl, 3.BA**
Acrylverfugung im Bereich von Wand- / Deckenixeln, Anschlüsse an Türen, Fenster u.ä., überstreichbar, liefern und fachgerecht ausführen, einschl. Reinigen, abkleben und grundieren.

Ausführungszeitraum: 3. Bauabschnitt
Ausführungsort: BT B/V  UG -3.OG
  Flur, TH
Menge: 990,000 m
Kostengruppen nach DIN 276 2018: 345
Kostengruppen nach DIN 276-1 2008: 345
Kostengruppen nach DIN 276-1 2006: 345

### Titel 4 Bodenflächen

**4.1 Beschichtung Bereich Sauberlaufmatten**
Beschichtung mineralischer Untergründe, hochabriebfest, Nassabriebklasse 2 (scheuerbeständig), wasserdampfdurchlässig, schadstoffarm, trittfest, Rutschhemmklasse R9
Bauteil: Aussparungen im Estrich für Sauberlaufmatten
Untergrund: neuer Zementestrich, Beton oder Ausgleichsschicht
Farbton: grau, nach Abstimmung mit dem AG/Bauüberwachung
Menge: 20,000 m2
Kostengruppen nach DIN 276 2018: 324
Kostengruppen nach DIN 276-1 2008: 352

### Titel 5 Beschichtung Stahlbauteile

**5.1 Beschichtung Stahlumfassungszarge, 635/2010/150 mm, 2.BA**
Beschichtung auf grundierte Metallzargen (Stahlumfassungszargen) im Innenbereich, deckend, mit wasserbasiertem Lack, blockfest, lichtbeständig, geruchs- und schadstoffarm, leicht zu reinigen,
wie folgt:
- Zarge säubern und leicht anschleifen
- Schadstellen der Spezialgrundierung nachbearbeiten
- Zwischenbeschichtung
- ggf. Zwischenschliff
- Schlussbeschichtung

Größe :  bis 635/2010
Maulweite : bis 150 mm
Oberfläche :  seidenmatt
Farbton :  RAL-Farbton nach Wahl des AG

Ausführungszeitraum: 2. Bauabschnitt
Ausführungsort: BT B EG -3.OG
Menge: 5,000 St
Kostengruppen nach DIN 276 2018: 344
Kostengruppen nach DIN 276-1 2008: 344
Kostengruppen nach DIN 276-1 2006: 344

**5.2 Beschichtung Stahlumfassungszarge, 885/2010/200 mm, 2.BA**
Beschichtung auf grundierte Metallzargen (Stahlumfassungszargen) im Innenbereich, deckend, mit wasserbasiertem Lack, blockfest, lichtbeständig, geruchs- und schadstoffarm, leicht zu reinigen,
wie folgt:
- Zarge säubern und leicht anschleifen
- Schadstellen der Spezialgrundierung nachbearbeiten
- Zwischenbeschichtung
- ggf. Zwischenschliff
- Schlussbeschichtung

Größe :  bis 885/2010
Maulweite : bis 200 mm
Oberfläche :  seidenmatt
Farbton :  RAL-Farbton nach Wahl des AG

Ausführungszeitraum: 2. Bauabschnitt
Ausführungsort: BT B EG -3.OG
Menge: 24,000 St
Kostengruppen nach DIN 276 2018: 344
Kostengruppen nach DIN 276-1 2008: 344
Kostengruppen nach DIN 276-1 2006: 344

**5.3 Beschichtung Stahlumfassungszarge, 885/2010/200 mm, 3.BA**
Beschichtung auf grundierte Metallzargen (Stahlumfassungszargen) im Innenbereich, deckend, mit wasserbasiertem Lack, blockfest, lichtbeständig, geruchs- und schadstoffarm, leicht zu reinigen,
wie folgt:
- Zarge säubern und leicht anschleifen
- Schadstellen der Spezialgrundierung nachbearbeiten
- Zwischenbeschichtung
- ggf. Zwischenschliff
- Schlussbeschichtung

Größe :  bis 885/2010
Maulweite : bis 200 mm
Oberfläche :  seidenmatt
Farbton :  RAL-Farbton nach Wahl des AG

Ausführungszeitraum: 3. Bauabschnitt
Ausführungsort: BT B EG -3.OG
Menge: 8,000 St
Kostengruppen nach DIN 276 2018: 344
Kostengruppen nach DIN 276-1 2008: 344
Kostengruppen nach DIN 276-1 2006: 344

**5.4 Beschichtung Stahlumfassungszarge, 885/2010/150 mm, 2.BA**
Beschichtung auf grundierte Metallzargen (Stahlumfassungszargen) im Innenbereich, deckend, mit wasserbasiertem Lack, blockfest, lichtbeständig, geruchs- und schadstoffarm, leicht zu reinigen,
wie folgt:
- Zarge säubern und leicht anschleifen
- Schadstellen der Spezialgrundierung nachbearbeiten
- Zwischenbeschichtung
- ggf. Zwischenschliff
- Schlussbeschichtung

Größe :  bis 885/2010
Maulweite : bis 150 mm
Oberfläche :  seidenmatt
Farbton :  RAL-Farbton nach Wahl des AG

Ausführungszeitraum: 2. Bauabschnitt
Ausführungsort: BT B EG -3.OG
Menge: 5,000 St
Kostengruppen nach DIN 276 2018: 344
Kostengruppen nach DIN 276-1 2008: 344
Kostengruppen nach DIN 276-1 2006: 344

**5.5 Beschichtung, Stahlblechtür mit SUZ, innen, 885/2.010 mm, MW 150 mm**
Beschichtung auf grundierte Stahlblechtür, Türblatt beidseitig sowie Stahl-Umfassungszarge, im Innenbereich, deckend, mit wasserbasiertem Lack, blockfest, lichtbeständig, geruchs- und schadstoffarm, leicht zu reinigen, wie folgt:
- Beschlagteile, Lichtausschnitte schützen durch abkleben,
  einschließlich wieder entfernen
- Türblatt und Zarge säubern und leicht anschleifen
- Schadstellen der Grundierung nachbearbeiten
- Zwischenbeschichtung
- ggf. Zwischenschliff
- Schlussbeschichtung

Größe:  bis 0,885/2,010 m
Maulweite Zarge : bis 150 mm
Oberfläche :  seidenmatt
Farbton:  RAL-Farbton nach Wahl des AG.

Ausführungszeitraum: 2. Bauabschnitt
Ausführungsort: BT B UG
Menge: 15,000 St
Kostengruppen nach DIN 276 2018: 344
Kostengruppen nach DIN 276-1 2008: 344
Kostengruppen nach DIN 276-1 2006: 344

**5.6 Beschichtung, Stahlblechtür mit SUZ, innen, 1.010/2.010 mm, MW 150 mm**
Beschichtung auf grundierte Stahlblechtür, Türblatt beidseitig sowie Stahl-Umfassungszarge, im Innenbereich, deckend, mit wasserbasiertem Lack, blockfest, lichtbeständig, geruchs- und schadstoffarm, leicht zu reinigen, wie folgt:

- Beschlagteile, Lichtausschnitte schützen durch abkleben,
  einschließlich wieder entfernen
- Türblatt und Zarge säubern und leicht anschleifen
- Schadstellen der Grundierung nachbearbeiten
- Zwischenbeschichtung
- ggf. Zwischenschliff
- Schlussbeschichtung

Größe:  bis 1,010/2,010 m
Maulweite Zarge : bis 150 mm
Oberfläche :  seidenmatt
Farbton:  RAL-Farbton nach Wahl des AG.

Ausführungszeitraum: 2. Bauabschnitt
Ausführungsort: BT B UG
Menge: 4,000 St
Kostengruppen nach DIN 276 2018: 344
Kostengruppen nach DIN 276-1 2008: 344
Kostengruppen nach DIN 276-1 2006: 344

**5.7 Beschichtung, Stahlblechtür mit SUZ, innen, 1.010/2.010 mm, MW 200 mm**
Beschichtung auf grundierte Stahlblechtür, Türblatt beidseitig sowie Stahl-Umfassungszarge, im Innenbereich, deckend, mit wasserbasiertem Lack, blockfest, lichtbeständig, geruchs- und schadstoffarm, leicht zu reinigen, wie folgt:

- Beschlagteile, Lichtausschnitte schützen durch abkleben,
  einschließlich wieder entfernen
- Türblatt und Zarge säubern und leicht anschleifen
- Schadstellen der Grundierung nachbearbeiten
- Zwischenbeschichtung
- ggf. Zwischenschliff
- Schlussbeschichtung

Größe:  bis 1,010/2,010 m
Maulweite Zarge : bis 200 mm
Oberfläche :  seidenmatt
Farbton:  RAL-Farbton nach Wahl des AG.

Ausführungszeitraum: 3. Bauabschnitt
Ausführungsort: BT B UG
Menge: 1,000 St
Kostengruppen nach DIN 276 2018: 344
Kostengruppen nach DIN 276-1 2008: 344
Kostengruppen nach DIN 276-1 2006: 344

**5.8 Beschichtung, Stahlblechtür mit SUZ, innen, 1.135/2.135 mm, MW 150 mm**
Beschichtung auf grundierte Stahlblechtür, Türblatt beidseitig sowie Stahl-Umfassungszarge, im Innenbereich, deckend, mit wasserbasiertem Lack, blockfest, lichtbeständig, geruchs- und schadstoffarm, leicht zu reinigen, wie folgt:

- Beschlagteile, Lichtausschnitte schützen durch abkleben,
  einschließlich wieder entfernen
- Türblatt und Zarge säubern und leicht anschleifen
- Schadstellen der Grundierung nachbearbeiten
- Zwischenbeschichtung
- ggf. Zwischenschliff
- Schlussbeschichtung

Größe:  bis 1,135/ 2,135 m
Maulweite Zarge : bis 150 mm
Oberfläche :  seidenmatt
Farbton:  RAL-Farbton nach Wahl des AG.

Ausführungszeitraum: 2. Bauabschnitt
Ausführungsort: BT B UG -3.OG
Menge: 5,000 St
Kostengruppen nach DIN 276 2018: 344
Kostengruppen nach DIN 276-1 2008: 344
Kostengruppen nach DIN 276-1 2006: 344

**5.9 Beschichtung, Stahlblechrevi mit SUZ, innen, 1.135/ 520 mm, MW 150 mm**
Beschichtung auf grundierte Stahlblechrevisionsklappe, Klappe beidseitig sowie Stahl-Umfassungszarge, im Innenbereich, deckend, mit wasserbasiertem Lack, blockfest, lichtbeständig, geruchs- und schadstoffarm, leicht zu reinigen, wie folgt:

- Beschlagteile, Lichtausschnitte schützen durch abkleben,
  einschließlich wieder entfernen
- Türblatt und Zarge säubern und leicht anschleifen
- Schadstellen der Grundierung nachbearbeiten
- Zwischenbeschichtung
- ggf. Zwischenschliff
- Schlussbeschichtung

Größe:  bis 1,135/0,520 m
Maulweite Zarge : bis 150 mm
Oberfläche :  seidenmatt
Farbton:  RAL-Farbton nach Wahl des AG.

Ausführungszeitraum: 2. Bauabschnitt
Ausführungsort: BT B UG -3.OG
Menge: 5,000 St
Kostengruppen nach DIN 276 2018: 344
Kostengruppen nach DIN 276-1 2008: 344
Kostengruppen nach DIN 276-1 2006: 344

**5.10 Beschichtung Geländer, Stahlkonstruktion, innen, KH, 2. BA**
Beschichtung auf grundierte Treppengeländer in den Treppenhäusern, allseitig deckend, einschließlich der Anbindungen sowie der Befestigungs- und Verbindungsmittel, mit aromatenfreiem Kunstharzlack mit hoher Stoß-, Schlag- und Scheuerfestigkeit.
Ausführung einschließlich:
- Abklebung von Rand- und V2A Bauteilen
- Untergrund säubern und leicht anschleifen
- ggf. Schadstellen der Grundierung nachbearbeiten
- Grundierung
- Zwischen- und Schlussbeschichtung

Oberfläche :  seidenmatt
Farbton :  RAL-Farbton nach Wahl des AG

Geländerausführung:
- Geländerstreben aus Flachstahl 40 x 6 mm,
  Einzellänge: bis ca. 1100 mm
  Strebenabstand: ca. 110 mm
- Obergurt aus Flachstahl 50 x 10 mm,
  mit Geländerstreben verschweißt,
- Untergurt aus Flachstahl 50 x 5 mm
- Geländerpfosten QR 50/50, abgewinkelt
  mit unterseitig angeschweißter Grundplatte
  210/150/15 mm L = 1.700 mm
- Handlaufanbindungen aus Flachstahl
- zugehörige Kopf-, Fuß-, Stegplatten, Winkel- und
  Anschlussbleche

Geländerhöhe : ca. 1,10 m

Ausführungszeitraum: 2. Bauabschnitt
Einbauposition: BT B, UG - 3.OG
(2-läufige Treppe mit Zwischenpodesten)
Menge: 37,000 m
Kostengruppen nach DIN 276 2018: 359
Kostengruppen nach DIN 276-1 2008: 359

**5.11 Beschichtung Geländer, Stahlkonstruktion, innen, KH, 3. BA**
Beschichtung auf grundierte Treppengeländer in den Treppenhäusern, allseitig deckend, einschließlich der Anbindungen sowie der Befestigungs- und Verbindungsmittel, mit aromatenfreiem Kunstharzlack mit hoher Stoß-, Schlag- und Scheuerfestigkeit.
Ausführung einschließlich:
- Abklebung von Rand- und V2A Bauteilen
- Untergrund säubern und leicht anschleifen
- ggf. Schadstellen der Grundierung nachbearbeiten
- Grundierung
- Zwischen- und Schlussbeschichtung

Oberfläche :  seidenmatt
Farbton :  RAL-Farbton nach Wahl des AG

Geländerausführung:
- Geländerstreben aus Flachstahl 40 x 6 mm,
  Einzellänge: bis ca. 1100 mm
  Strebenabstand: ca. 110 mm
- Obergurt aus Flachstahl 50 x 10 mm,
  mit Geländerstreben verschweißt,
- Untergurt aus Flachstahl 50 x 5 mm
- Geländerpfosten QR 50/50, abgewinkelt
  mit unterseitig angeschweißter Grundplatte
  210/150/15 mm L = 1.700 mm
- Handlaufanbindungen aus Flachstahl
- zugehörige Kopf-, Fuß-, Stegplatten, Winkel- und
  Anschlussbleche

Geländerhöhe : ca. 1,10 m

Ausführungszeitraum: 3. Bauabschnitt
Einbauposition: BT B, UG - 3.OG
(2-läufige Treppe mit Zwischenpodesten)
Menge: 37,000 m
Kostengruppen nach DIN 276 2018: 359
Kostengruppen nach DIN 276-1 2008: 359

**5.12 Beschichtung Handlaufhalterungen, innen, KH, 2. BA**
Beschichtung auf grundierte Halterungen für Wandhandläufe, in den Treppenhäusern, allseitig deckend, wie in Vorposition beschrieben, jedoch

- Handlaufanbindungen aus Flachstahl
  (Abmessungen ca. 40 /10 mm)

Ausführungszeitraum: 2. Bauabschnitt
Einbauposition: BT B, UG - 3.OG
(2-läufige Treppe mit Zwischenpodesten)
Menge: 48,000 St
Kostengruppen nach DIN 276 2018: 359

**5.13 Beschichtung Handlaufhalterungen, innen, KH, 3. BA**
Beschichtung auf grundierte Halterungen für Wandhandläufe, in den Treppenhäusern, allseitig deckend, wie in Vorposition beschrieben, jedoch

- Handlaufanbindungen aus Flachstahl
  (Abmessungen ca. 40 /10 mm)

Ausführungszeitraum: 3. Bauabschnitt
Einbauposition: BT B, UG - 3.OG
(2-läufige Treppe mit Zwischenpodesten)
Menge: 48,000 St
Kostengruppen nach DIN 276 2018: 359

**5.14 Beschichtung Installationsrohr, KH, 2. BA**
Beschichtung auf Installationsrohren für Heizungsinstallation, deckend, mit Kunstharz wie folgt:
- Untergrund entrosten bzw. entfetten
- Grundbeschichtung
- Zwischenbeschichtung
- Schlussbeschichtung
Rohrdurchmesser : DN 10 - DN 20
Oberfläche : matt
Farbe : weiß

Ausführungszeitraum: 2. Bauabschnitt
Einbauposition: BT B, UG - 3.OG
Menge: 30,000 m
Kostengruppen nach DIN 276 2018: 399
Kostengruppen nach DIN 276-1 2008: 399
Kostengruppen nach DIN 276-1 2006: 349

**5.15 Beschichtung Installationsrohr, KH, 3. BA**
Beschichtung auf Installationsrohren für Heizungsinstallation, deckend, mit Kunstharz wie folgt:
- Untergrund entrosten bzw. entfetten
- Grundbeschichtung
- Zwischenbeschichtung
- Schlussbeschichtung
Rohrdurchmesser : DN 10 - DN 20
Oberfläche : matt
Farbe : weiß

Ausführungszeitraum: 3. Bauabschnitt
Einbauposition: BT B, UG - 3.OG
Menge: 10,000 m
Kostengruppen nach DIN 276 2018: 399
Kostengruppen nach DIN 276-1 2008: 399
Kostengruppen nach DIN 276-1 2006: 349

### Titel 6 Kantenschutz, Edelstahl

**6.1 Kantenschutzschiene, Rammschutz, VA Eckprofil, 20/20, verklebt, 2.BA**
Kantenschutzprofil (Eckprofil) für Innenbereich;
mit verdeckter Befestigung,
Profil: 1-fach gekantet, ca. 20/20 mm, d = 1 mm
Material: Edelstahl (V2A)
Oberfläche: gebürstet,
Einbaulänge: ca. 1,50 m,

Einbauort:
freie Leibungskanten in Durchgangsbereichen an Leibungen sowie freien Wandenden, nach Angabe der Bauleitung.

Ausführungszeitraum: 2. Bauabschnitt
Einbauposition: BT B, UG - 3.OG
Menge: 76,000 St
Kostengruppen nach DIN 276 2018: 344
Kostengruppen nach DIN 276-1 2008: 345
Kostengruppen nach DIN 276-1 2006: 345

**6.2 Kantenschutzschiene, Rammschutz, VA Eckprofil, 20/20, verklebt, 3.BA**
Kantenschutzprofil (Eckprofil) für Innenbereich;
mit verdeckter Befestigung,
Profil: 1-fach gekantet, ca. 20/20 mm, d = 1 mm
Material: Edelstahl (V2A)
Oberfläche: gebürstet,
Einbaulänge: ca. 1,50 m,

Einbauort:
freie Leibungskanten in Durchgangsbereichen an Leibungen sowie freien Wandenden, nach Angabe der Bauleitung.

Ausführungszeitraum: 3. Bauabschnitt
Einbauposition: BT B, UG - 3.OG
Menge: 8,000 St
Kostengruppen nach DIN 276 2018: 344
Kostengruppen nach DIN 276-1 2008: 345
Kostengruppen nach DIN 276-1 2006: 345

### Titel 7 Sonstige Leistungen

*Hinweis: Nachweisleistungen*
Der Einheitspreis für Stundenlohnarbeiten beinhaltet alle Lohnnebenkosten und Zuschläge.

**7.1 Stundensatz Facharbeiter**
Arbeiten, welche nicht in den Positionen erfasst sind und gegen Nachweis zur Ausführung kommen:
Facharbeiter
Menge: 10,000 h
Kostengruppen nach DIN 276-1 2008: 399
Kostengruppen nach DIN 276-1 2006: 345

**7.2 Stundensatz Helfer**
Arbeiten, welche nicht in den Positionen erfasst sind und gegen Nachweis zur Ausführung kommen:
Helfer
Menge: 10,000 h
Kostengruppen nach DIN 276-1 2008: 399
Kostengruppen nach DIN 276-1 2006: 345
